# Monschauer Straße Beleuchtung
Angebotsaufforderung (GAEB DA XML 3.2, DA83)
Währung: EUR
Erstellt mit: AVAPLAN, AVAPLAN win64bit 23.2.2.3201, 13.10.2026

## Monschauer Straße Beleuchtung
Datum: 21.09.2026
EP-Anteile: Löhne; Stoffe; Geräte; Sonstiges

### Abschnitt 1 Straßenbauarbeiten

#### Titel 1.1 Baustelleneinrichtung

*Hinweis*
HINWEIS:
Die Auszahlung der nachfolgenden Positionen erfolgt dem
Fertigstellungsgrad der Gesamtmaßnahme entsprechend,
bezogen auf die Auftragssumme.

**1.1.1 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**1.1.2 Baustelle räumen Sämtl. LV-Abschn.**
*** Pauschalposition
StL-Nr. 1910111201
Baustelle von allen Geräten, Anlagen, Einrichtungen und
dgl. räumen. Benutzte Flächen und Wege entsprechend dem
ursprünglichen Zustand herrichten. Soweit nicht für
bestimmte Leistungen für das Räumen der Baustelle gesonderte Positionen im Leistungsverzeichnis enthalten
sind, gilt die Pauschale
für alle Leistungen sämtlicher Abschnitte des Leistungsverzeichnisses.
Menge: 1,000 psch

**1.1.3 Behelfsbrücke für Fußgänger**
Behelfsbrücke für Fußgänger für öffentlichen Verkehr in
Geländehöhe bzw. Straßenbestandshöhe nach Wahl des AN
herstellen.
Für die Dauer der Bauzeit vorhalten und beseitigen.
mit Schutzgeländer, einer festen rutschhemmenden und
stolperfreien Bodenplatte in einer behindertengerechten
Ausführung. Entsprechend den Baustellenerfordernissen
müssen die Behelfsbrücken mehrfach umgesetzt werden.
Das ständige Anpassen der Behelfsbrücken an die
Erfordernisse der Baustelle sind einzurechnen.
Nutzbreite:  mind. 1,0 m bis 2,0 m
Brückenlänge: je nach Baufortschritt bis zu 5,0 m
Länge.
Menge: 20,000 St

**1.1.4 Straßenhilfsbrücke für öffentlichen Verkehr**
Straßenhilfsbrücke für öffentlichen Verkehr in
Geländehöhe herstellen, für die Dauer der Bauzeit
vorhalten und beseitigen.
Straßenhilfsbrücke aus Stahlverlegeplatten.
Einschließlich erf. Umsetzungen je Überfahrt.
Für Brückenklasse 30 gem. DIN 1072.
Nutzbreite bis 3,0 m.
Länge: bis 5,0 m.
Menge: 10,000 Stck

*Hinweis*
Hinweise zu Stillstandspositionen:

Die nachfolgenden Oz. sind zur Verrechnung aller, durch
den AG zu vertretenden Baustillstände, Verzögerungen
und Arbeitsunterbrechungen des AN vorgesehen.

Durch den AN, seine Nachunternehmer, Lieferanten o. ä
versursachte Verzögerungen, Arbeitsunterbrechungen und
Stillstände gelten nicht als Stillstandszeiten im Sinne
nachfolgenden Oz.

Für die Inanspruchnahme der Stillstandspositionen gilt
folgendes:
- angebrochene Stunden werden nicht vergütet,
- angebrochene Tage werden nach Stunden vergütet und
- angebrochene Wochen werden nach Tagen vergütet .

In die Preise der Oz. sind alle Verluste und
Erschwernisse des AN infolge
der Arbeitsunterbrechungen und Stillstände
einzurechnen, insbes. Geräte- ,
Vorhalte -, Lohnkosten usw .) infolge der eingetretenen
A rbeitsunterbrechungen .

**1.1.5 Stillstandskosten pro Woche**
Stillstandskosten pro Woche.

Die Kosten beinhalten alle Verluste (Geräte-,Vorhalte-,
Lohnkosten usw.) infolge der eingetretenen
Arbeitsunterbrechungen.
Menge: 1,000 Wo

**1.1.6 Stillstandskosten pro Tag**
Stillstandskosten pro Tag, sonst wie vorstehend näher
beschrieben.
Menge: 1,000 Tag

**1.1.7 Stillstandskosten pro Stunde**
Stillstandskosten pro Stunde, sonst wie vorstehend
näher beschrieben.
Menge: 5,000 h

#### Titel 1.2 Verkehrssicherung

*Hinweis*
HINWEIS:

Nachfolgende Positionen gelten für die Dauer der
Bauphase 1.

Für die Bauphase 1 sind 9 Abschnitte angedacht. Hierbei
handelt es sich um die Herstellung der
Beleuchtungsmaste. Ein Abschnitt wird max. 3
Beleuchtungsmaste umfassen und der Abschnittsbereich
wird mit 100m begrenzt.

Die Fahrbahn wird mithilfe des Regelplans für die
kürzere Dauer (täglich) vollgesperrt und nach
Beendigung des Arbeitstages zurückgebaut.

Der Gehweg wird mithilfe des Regelplans für längere
Dauer (abschnittweise) vollgesperrt und wird nach
Beendigung des Arbeitstages nicht zurückgebaut.

**1.2.1 Verkehrssich. läng. Dauer aufbauen**
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan BII/9 ohne Notgehweg über die
Fahrbahn, an die Örtlichkeit angepasst.
Absperrschranken dem Baufortschritt mehrfach anpassen
und umsetzen.
Vorhandene Verkehrsschilder außer Kraft setzen wird gesondert vergütet.
Länge des Arbeitsbereiches max. 100m Absperrbereich
Verkehrsrechtliche Anordnung nach Unterlagen des AG
einholen und zugehörige Unterlagen erstellen. Erforderliche Ortsbesichtigungen zur Erstellung der Planunterlagen für die verkehrsrechtliche Anordnung durchführen.
Menge: 9,000 Stck

**1.2.2 Verkehrssich. läng. Dauer vorhalten wie Vorposition**
StL-Nr. 2110511010
Verkehrssicherung längerer Dauer vorhalten, warten, instand setzen und betreiben. Vorübergehende Verkehrssicherungsmaßnahmen durchführen. Die Kontrolle der Verkehrssicherung wird gesondert vergütet.
Verkehrssicherung wie in Vorposition beschrieben.
Menge: 27,000 d

**1.2.3 Verkehrssich. läng. Dauer abbauen VZ-Plan des AG*in Kraft ges.**
Verkehrssicherung an Arbeitsstellen längerer Dauer abbauen. Vorübergehende Verkehrssicherungsmaßnahmen
durchführen. Vorübergehende Markierung entfernen,
transportable Lichtsignalanlage, bauliches Leitelement,
mobile Stauwarnanlage, LED-Anzeigetafel und transportable Schutzeinrichtung abbauen werden gesondert
vergütet.
Nach Verkehrszeichenplan des AG.
Vorhandene Verkehrsschilder wieder in Kraft setzen wird
gesondert vergütet.
Länge des Arbeitsbereiches  max. 100,00 m
Für Verkehrsführungsphase
Bauphase 1: Nach RSA, Regelplan BII/9 ohne Notgehweg
über die Fahrbahn, an die Örtlichkeit angepasst.
Menge: 9,000 Stck

**1.2.4 Verk.sich. kürzerer Dauer durchf.*bew. Arbeitsst.*über 4 bis 8 Std. bei Tageslicht*Anordnung n. Unt.**
StL-Nr. 2110513590392119
Verkehrssicherung an Arbeitsstellen von kürzerer Dauer
betriebsfertig aufbauen, vorhalten, warten, instand
setzen, betreiben und abbauen. Vorübergehende Verkehrssicherungsmaßnahmen durchführen.
Nach RSA, Regelplan
'BI/15, an die Örtlichkeit
angepasst.'
Für bewegliche Arbeitsstelle.
Länge des Arbeitsbereiches
'max. 100m
Absperrschranken dem Baufortschritt mehrfach anpassen
und umsetzen.'
Gesamtdauer der Verkehrsführung über 4 Std. bis 8 Std.
Bei Tageslicht.
Verkehrsrechtliche Anordnung nach Unterlagen des AG
einholen und zugehörige Unterlagen erstellen. Erforderliche Ortsbesichtigungen zur Erstellung der Planunterlagen für die verkehrsrechtliche Anordnung durchführen.
Anfallende Gebühren
'sind mit einzukalkulieren'
Menge: 27,000 St

*Hinweis*
HINWEIS:

Nachfolgende Positionen gelten für die Dauer der
Bauphase 2.

Für die Bauphase 2 sind 16 Abschnitte angedacht.
Hierbei handelt es sich um die Demontage der
Bestandsleuchten. Ein Abschnitt wird max. 2
Bestandsleuchten umfassen und der Abschnittsbereich
wird mit ca.70m begrenzt.

Die Fahrbahn wird mithilfe des Regelplans für die
kürzere Dauer (täglich) vollgesperrt und nach
Beendigung des Arbeitstages zurückgebaut.

Der Gehweg wird mithilfe des Regelplans für kürzere
Dauer (täglich) vollgesperrt und wird nach Beendigung
des Arbeitstages nicht zurückgebaut.

**1.2.5 Verk.sich. kürzerer Dauer durchf.*VZ-Plan des AG bew. Arbeitsst. über 4 bis 8 Std.*bei Tageslicht Anordnung n. Unt.**
StL-Nr. 2110513591392119
Verkehrssicherung an Arbeitsstellen von kürzerer Dauer
betriebsfertig aufbauen, vorhalten, warten, instand
setzen, betreiben und abbauen. Vorübergehende Verkehrssicherungsmaßnahmen durchführen.
Nach RSA, Regelplan
'BI/15, in Kombination mit BII/9
ohne Notgehweg über die Fahrbahn,
Regelplan an die Örtlichkeit angepasst'
Nach Verkehrszeichenplan des AG.
Für bewegliche Arbeitsstelle.
Länge des Arbeitsbereiches
'max. 70m'
Gesamtdauer der Verkehrsführung über 4 Std. bis 8 Std.
Bei Tageslicht.
Verkehrsrechtliche Anordnung nach Unterlagen des AG
einholen und zugehörige Unterlagen erstellen. Erforderliche Ortsbesichtigungen zur Erstellung der Planunterlagen für die verkehrsrechtliche Anordnung durchführen.
Anfallende Gebühren
'sind mit einzukalkulieren'
Menge: 16,000 St

*Hinweis*
Zusätzliche Verkehrssicherung:

Ein mobiles Halteverbot muss mindestens drei volle Tage
(72 Stunden) vor dem geplanten Einsatzbeginn
angekündigt und aufgestellt werden.

Eine Dokumentation ist abschnittsweise zu erstellen.

**1.2.6 Verkehrsschild aufb., abb., vorh. Ronde,Dreie.Quad.*Größe 2 Typ RA2*Höhe 2,20 m**
StL-Nr. 2110520812200499
Verkehrsschild aufbauen, vorhalten, warten, instand
setzen und abbauen. Aufstellvorrichtung nach statischen
Erfordernissen. Vorübergehende Verkehrssicherungsmaßnahmen durchführen. Die Kontrolle wird gesondert
vergütet.
Verkehrsschild = Ronde, Dreieck, Quadrat.
Größe 2.
Retroreflektierend mit Folie Klasse RA2.
Aufstellhöhe über der Verkehrsfläche = 2,20 m.
Einsatzzeit
'über die gesamte Bauzeit'
Menge: 43,000 St

**1.2.7 Verkehrsschild aufb., abb., vorh.*Größe 2 Typ RA2*Höhe 2,20 m**
StL-Nr. 2110520892200499
Verkehrsschild aufbauen, vorhalten, warten, instand
setzen und abbauen. Aufstellvorrichtung nach statischen
Erfordernissen. Vorübergehende Verkehrssicherungsmaßnahmen durchführen. Die Kontrolle wird gesondert
vergütet.
Verkehrsschild
'Z259, Z1000-12'
Größe 2.
Retroreflektierend mit Folie Klasse RA2.
Aufstellhöhe über der Verkehrsfläche = 2,20 m.
Einsatzzeit
'über die gesamte Bauzeit'
Menge: 100,000 St

**1.2.8 Verkehrsschild aufb., abb., vorh.*Größe 2 Typ RA2*Höhe 2,20 m**
StL-Nr. 2110520892200499
Verkehrsschild aufbauen, vorhalten, warten, instand
setzen und abbauen. Aufstellvorrichtung nach statischen
Erfordernissen. Vorübergehende Verkehrssicherungsmaßnahmen durchführen. Die Kontrolle wird gesondert
vergütet.
Verkehrsschild
'Z283-30, Z283-31'
Größe 2.
Retroreflektierend mit Folie Klasse RA2.
Aufstellhöhe über der Verkehrsfläche = 2,20 m.
Einsatzzeit
'über die gesamte Bauzeit'
Menge: 100,000 St

**1.2.9 Verkehrsschild aufb., abb., vorh.*Größe 2 Typ RA2*Höhe 2,20 m**
StL-Nr. 2110520892200499
Verkehrsschild aufbauen, vorhalten, warten, instand
setzen und abbauen. Aufstellvorrichtung nach statischen
Erfordernissen. Vorübergehende Verkehrssicherungsmaßnahmen durchführen. Die Kontrolle wird gesondert
vergütet.
Verkehrsschild
'Z457, Z454'
Größe 2.
Retroreflektierend mit Folie Klasse RA2.
Aufstellhöhe über der Verkehrsfläche = 2,20 m.
Einsatzzeit
'über die gesamte Bauzeit'
Menge: 50,000 St

**1.2.10 Absp.g.,Warneinr. aufb. u. abb. Abspsch. 250x2000*Typ RA1 3 Strah.eins.gelb*mit Tastleiste Versorg. Wahl AN**
StL-Nr. 21105405051311
Absperrgerät oder Warneinrichtung betriebsfertig aufbauen und abbauen. Vorhalten, Kontrolle, Wartung, In-
standsetzung und Betreiben werden gesondert vergütet.
Vorübergehende Verkehrssicherungsmaßnahmen durchführen.
70 v. H. des Preises werden nach betriebsfertigem Aufbau, der Rest nach Abbau vergütet.
Absperrschranke Größe 250 x 2000 mm mit Aufstellvorrichtung.
Mit retroreflektierender Folie Klasse RA1.
Mit 3 Richtstrahlern einseitig, gelbes Dauerlicht, WL1.
Mit Tastleiste.
Energieversorgung nach Wahl des AN.
Menge: 50,000 St

**1.2.11 Absperrger. oder Warneinr. umsetzen wie Vorposition**
StL-Nr. 2110542001
Absperrgerät oder Warneinrichtung innerhalb des Ar-
beitsstellenbereiches umsetzen. Vorübergehende Verkehrssicherungsmaßnahmen durchführen.
Absperrgerät oder Warneinrichtung wie in Vorposition
beschrieben.
Menge: 50,000 St

**1.2.12 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle
'elektronische oder
schriftliche Dokumentation wöchentlich dem AG
übergeben.'
Menge: 27,000 d

**1.2.13 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle
'elektronische oder
schriftliche Dokumentation wöchentlich dem AG
übergeben.'
Menge: 43,000 d

#### Titel 1.3 Auf- und Abbrucharbeiten

*Hinweis*
Fahrbahn:

**1.3.1 Asphaltbefestigung trennen Einzelfl.*schneiden Dicke ü. 18-24 cm**
StL-Nr. 231130383105
Asphaltbefestigung geradlinig trennen.
in Einzelflächen längs und quer zur Fahrbahnachse,
Trennen durch Schneiden.
Dicke der Asphaltbefestigung über 18 bis 24 cm.
Menge: 215,000 m

**1.3.2 Asphaltbefestigung aufnehmen Fahrb./Randstr.*mit SoB Dicke ü. 18-24 cm*Dicke ü. 20-30 cm Tiefe ü. 45-60 cm*Aufbr. Verw. AN**
StL-Nr. 2311302841535003
Asphaltbefestigung aufbrechen und aufnehmen.
Fläche = Fahrbahn und Randstreifen.
Einschließlich Unterlage = Schicht ohne Bindemittel.
Dicke der Asphaltbefestigung über 18 cm bis 24 cm.
Dicke der gebundenen Befestigung über 20 bis 30 cm.
Gesamtaufbruchtiefe über 45 bis 60 cm.
Aufbruchgut nach Wahl des AN verwerten.
Menge: 65,000 m2

**1.3.3 Schicht ohne Bindemittel aufnehmen FSS Fahrbahn*Bstoff. Verw. AN Abrechng. Abtrag**
StL-Nr. 24112010291041
Schicht ohne Bindemittel aufnehmen
Schicht aus Baustoffgemisch für Frostschutzschichten.
Dicke
'30-40cm'
Fläche = Fahrbahn.
Baustoffgemisch nach Wahl des AN verwerten. Baustoffgemisch nach Unterlagen des AG.
Abrechnung nach Abtragsprofilen.
Menge: 23,000 m3

*Hinweis*
Gehweg:

**1.3.4 Pflasterd.m.Betonpfl.-steinen aufn.*ungeb. Fugenmat. ungeb. Bettung*Steine lagern**
StL-Nr. 23115011911299
Pflasterdecke mit Pflastersteinen aus Beton aufnehmen.
Aufnehmen der Tragschicht wird gesondert vergütet.
Pflasterstein
'8-10 cm'
Mit Fugenfüllung aus ungebundenem Fugenmaterial.
Bettung aus ungebundenem Bettungsmaterial.
Steine innerhalb der Baustelle fördern und lagern.
Übriges Aufbruchgut nach Wahl des AN verwerten.
Pflastersteine säubern. Anteil wiederverw. Steine
'75%,
Wiederverwendbare Steine werden auf Paletten gelagert'
Menge: 500,000 m2

**1.3.5 Asphaltbefestigung aufnehmen Geh- und Radwege*mit SoB Dicke ü. 12-18 cm*Dicke ü. 10-20 cm Tiefe ü. 45-60 cm*Aufbr. Verw. AN**
StL-Nr. 2311302851425003
Asphaltbefestigung aufbrechen und aufnehmen.
Fläche = Geh- und Radwege.
Einschließlich Unterlage = Schicht ohne Bindemittel.
Dicke der Asphaltbefestigung über 12 cm bis 18 cm.
Dicke der gebundenen Befestigung über 10 bis 20 cm.
Gesamtaufbruchtiefe über 45 bis 60 cm.
Aufbruchgut nach Wahl des AN verwerten.
Menge: 75,000 m2

**1.3.6 Streifen/Rinne aus Naturstein aufn.*Fugenmörtel Fund.bet. ü.10-20*Steine f.+lagern säub. u. lag.**
StL-Nr. 2311504699912201
Streifen oder Rinne aus Naturstein aufnehmen. Aufbruch
der Tragschicht wird gesondert vergütet.
Dicke
'bis 25 cm'
Breite des Streifens/der Rinne
'2-Zeilige Rinne'
Pflasterstein
'aus Naturstein'
Mit Fugenfüllung aus hydraulisch gebundenem Fu-
genmörtel.
Fundament aus Beton/Mörtel, über 10 bis 20 cm dick,
aufbrechen.
Steine zu einem Lagerplatz nach Unterlagen des AG
fördern und abladen. Aufbruchgut nach Wahl des AN verwerten.
Pflastersteine säubern und lagern. Anteil nach Unterlagen des AG.
Menge: 10,000 m

**1.3.7 Streifen/Rinne aus Naturstein aufn.*Fugenmörtel Fund.bet. ü.10-20*Steine f.+lagern säub. u. lag.**
StL-Nr. 2311504699912201
Streifen oder Rinne aus Naturstein aufnehmen. Aufbruch
der Tragschicht wird gesondert vergütet.
Dicke
'bis 12 cm'
Breite des Streifens/der Rinne
'1-Zeilige Rinne'
Pflasterstein
'aus Naturstein'
Mit Fugenfüllung aus hydraulisch gebundenem Fu-
genmörtel.
Fundament aus Beton/Mörtel, über 10 bis 20 cm dick,
aufbrechen.
Steine zu einem Lagerplatz nach Unterlagen des AG
fördern und abladen. Aufbruchgut nach Wahl des AN verwerten.
Pflastersteine säubern und lagern. Anteil nach Unterlagen des AG.
Menge: 2,000 m

**1.3.8 Streifen/Rinne aus Betonst. aufn. ü. 10-12 cm dick*Breite bis 20 cm Fugenmörtel*Fund.bet. ü.10-20 Verwertung AN**
StL-Nr. 23115036311201
Streifen oder Rinne mit Pflastersteinen aus Beton aufnehmen. Aufbruch der Tragschicht wird gesondert
vergütet.
Pflasterstein über 10 bis 12 cm dick.
Breite des Streifens/der Rinne bis 20 cm.
Mit Fugenfüllung aus hydraulisch gebundenem Fu-
genmörtel.
Fundament aus Beton/Mörtel, über 10 bis 20 cm dick,
aufbrechen.
Steine und Aufbruchgut nach Wahl des AN verwerten.
Menge: 7,000 m

**1.3.9 Plattenbelag aus Beton aufnehmen 8-10 cm dick*Fugenmört. hydr. Bettungsmörtel*Platten lagern**
Plattenbelag mit Platten aus Beton aufnehmen.
Aufnehmen der Tragschicht wird gesondert vergütet.
Platte 8 bis 10 cm dick.
Mit Fugenfüllung aus hydraulisch gebundenem Fu-
genmörtel.
Bettung aus hydraulisch gebundenem Bettungsmörtel.
Wiederverwendbare Platten säubern, auf Paletten stapeln, innerhalb der Baustelle fördern und lagern.
Übriges Aufbruchgut nach Wahl des AN verwerten.
Menge: 110,000 m2

**1.3.10 Bordsteine aufnehmen. Tiefbordstein**
Bordsteine aufnehmen, säubern, auf Palette bauseits
zwischenlagern.
Tiefbordsteine aus Beton, Höhe bis 30 cm.
Fundament aus Beton, über 20 bis 25 cm dick, und
Rückenstütze aus Beton aufbrechen.
Sämtliche Steine und übriges Aufbruchgut der Verwertung
nach Wahl des AN zuführen.
Menge: 70,000 m

**1.3.11 Bordsteine aufnehmen. Hoch- u. Rundbordstein**
Bordsteine aufnehmen, säubern, auf Palette bauseits
zwischenlagern.
Hoch-, Fase 2- und Rundbordsteine aus Beton, Breite bis
18 cm,
Höhe bis 30 cm.
Fundament aus Beton, über 20 bis 25 cm dick, und
Rückenstütze aus Beton aufbrechen.
Sämtliche Steine und übriges Aufbruchgut der Verwertung
nach Wahl des AN zuführen.
Menge: 35,000 m

**1.3.12 Beton abbrechen Fundament*Unbewehrter Beton*Verwerten**
StL-Nr. 22118013110901
Beton nach Unterlagen des AG abbrechen.
Bauteil = Fundament.
Material = Unbewehrter Beton.
Abbruch
'erschütterungsarm'
Abbruchgut nach Wahl des AN verwerten.
Menge: 2,000 m3

#### Titel 1.4 Erdarbeiten

*Hinweis*
Fahrbahn:

**1.4.1 Boden bzw. Fels lösen und verwerten**
Boden bzw. Fels aus Abtragsbereichen lösen, laden und
der Wiederverwendung/Verwertung nach Wahl des AN zuführen. Beschreibung der Homogenbereiche nach Unterlagen
des AG. Die Herstellung von Mulden und Gräben wird gesondert vergütet. Abgerechnet wird nach Abtragsprofilen
'- unterhalb der Fahrbahn, sowie Seitenbereiche'
Profilgerecht lösen.
Das Herstellen des Planums incl. Nachverdichten wird
nicht gesondert vergütet.
Zuordnungswert nach LAGA  bis Z 2.
Nach EBV: bis BMF-3

Wiederverwendung/Verwertung nach Unterlagen des AG
nachweisen.
Menge: 16,000 m3

*Hinweis*
Gehweg:

**1.4.2 Boden bzw. Fels lösen und verwerten**
Boden bzw. Fels aus Abtragsbereichen lösen, laden und
der Wiederverwendung/Verwertung nach Wahl des AN zuführen. Die Herstellung von Mulden und Gräben wird gesondert vergütet. Abgerechnet wird nach Abtragsprofilen
'- unterhalb des Gehwegs, sowie Seitenbereiche'
Profilgerecht lösen.
Das Herstellen des Planums incl. Nachverdichten wird
nicht gesondert vergütet.
Zuordnungswert nach LAGA  bis Z 2.
Nach EBV: bis BM-F3
Wiederverwendung/Verwertung nach Unterlagen des AG
nachweisen.
Menge: 15,000 m3

**1.4.3 Oberboden liefern und andecken Seitenstreifen*bündigFahrbahnrd. Andeck. ü. 5-15cm*Abrechng.Auftrag**
StL-Nr. 241061602121
Oberboden liefern und profilgerecht andecken.
Andeckung auf Seitenstreifen.
Einbau bündig mit Fahrbahnrand.
Dicke der Andeckung über 5 bis 15 cm.
Abrechnung nach Auftragsprofilen.
Menge: 2,000 m3

**1.4.4 Rasenansaat mit RSM herstellen*Feinplanum lock. Menge 10 g/m2*RSM 7.1.1**
StL-Nr. 21107202091210
Rasenansaat mit RSM herstellen. Saatgut ohne Entmischung ausbringen, einarbeiten und andrücken.
Fläche
'= Seitenbereiche von Fahrbahnen, private
Angleichungsflächen'
Feinplanum feinkrümelig lockern.
Saatgutmenge = 10 g/m2.
Regelsaatgutmischung (RSM) 7.1.1 Landschaftsrasen -
Standard ohne Kräuter.
Menge: 20,000 m2

**1.4.5 Suchgraben herstelllen**
Boden für Suchgraben auf Anweisung des AG
in vorsichtiger Maschinenarbeit und Handschachtung
ausheben.
Zur Wiederverwendung Aushub seitlich lagern und nach
Beendigung der Suche wieder lagenweise einbauen und
verdichten.
Vorschriften der Versorgungsunternehmen beachten.
Grabentiefe 0,5 m bis 1,25 m
Menge: 2,000 m3

#### Titel 1.5 Asphaltarbeiten, Schichten o. Bindemittel

**1.5.1 Asphalttragsch. aus AC 32 TS herst. Bitumen 50/70**
StL-Nr. 23113108991009
Asphalttragschicht aus Asphalttragschichtmischgut
AC 32 T S herstellen. Anlieferung des Asphaltmischguts
in thermoisolierten Transportbehältern.
In Verkehrsflächen
'der Belastungsklasse BK1,8'
Einbau
'Dicke= 16cm,
in Streifen, Zwickel'
Bindemittel = 50/70.
Einbau
'von Hand'
Menge: 35,000 m2

**1.5.2 Bitumenemulsion aufsprühen*Asphalt frisch manuell*C40B5-S*Menge 250 g/m2 vor A.deckschicht**
StL-Nr. 23113063912223
Bitumenemulsion zur Herstellung des Schichtenverbundes
aufsprühen.
Auf Verkehrsflächen
'der Belastungsklassen BK1,8'
Unterlage = Asphaltbefestigung, frisch.
Ausführung in Teilflächen manuell.
Bindemittel = C40B5-S.
Bindemittelmenge = 250 g/m2.
Vor Einbau Asphaltdeckschicht.
Menge: 35,000 m2

**1.5.3 Asphaltdecksch. aus AC 11 D S herst*Dicke 4 cm Bitumen 25/55-55A*Aufhellung Kalk.füller CC 90**
StL-Nr. 2311331891110309
Asphaltdeckschicht aus Asphaltbeton für Asphaltdeckschichten AC 11 D S herstellen. Anlieferung des
Asphaltmischguts in thermoisolierten
Transportbehältern.
In Verkehrsflächen
'der Belastungsklasse BK1,8'
Einbaudicke = 4 cm.
Bindemittel = 25/55-55 A.
Grobe Gesteinskörnung mit Anteil und Art von Aufhellungsgestein nach Unterlagen des AG.
Fremdfüller = Kalksteinfüller Kategorie CC 90.
Einbau
'von Hand'
Menge: 35,000 m2

**1.5.4 Anschluss a. Fuge m. Fugenm. herst. Längs-/Querfuge*Deckschicht Tiefe 35 mm*Breite 10 mm Fugenmasse N2**
StL-Nr. 2311391231051001
Anschluss als Fuge mit Fugenmasse herstellen.
Längs- und Querfuge.
In der Asphaltdeckschicht ausbilden.
Fugenspalttiefe = 35 mm.
Fugenspaltbreite = 10 mm.
Mit heiß verarbeitbarer Fugenmasse Typ N2, einschließlich zugehörigem und zuvor aufgetragenem Voranstrichmittel.
Menge: 120,000 m

**1.5.5 Abstumpfungsmaßnahme durchführen LFK 1/3*Gestein wie Decke Menge 2 kg/m2*maschinell**
StL-Nr. 231139521121
Abstumpfungsmaßnahme zur Erhöhung der Anfangsgriffigkeit durch gleichmäßiges Aufbringen und Einwalzen von
Abstreukörnung durchführen. Nicht gebundene Abstreukörnung aufnehmen und nach Wahl des AN verwerten.
Abstreukörnung = Lieferkörnung 1/3.
Aus Gestein wie grobe Gesteinskörnung in Asphaltdeckschicht.
Abstreumenge = 2 kg/m2.
Maschinell abstreuen.
Menge: 35,000 m2

**1.5.6 Naht in Asphaltschicht herst.*Längs-/Quernaht PmB heiß*Dicke ü.14-18 cm**
StL-Nr. 23113907930107
Naht in Asphaltschicht herstellen.
Naht
'Nahtflanke in Rückschnittsbereichen'
Längs- und Quernaht.
Heiß aufzubringendes Polymermodifiziertes Bitumen auf
die Nahtflanke volldeckend auftragen oder anspritzen,
Menge 50 g/m je cm Schichtdicke.
Dicke der Schicht über 14,0 bis 18,0 cm.
Menge: 105,000 m

*Hinweis*
FSS in der Fahrbahn:

**1.5.7 Frostschutzschicht herstellen Bk100 b.1,0 o.F.*0/45*Abrechng. Auftrag**
StL-Nr. 2381221020069991
Frostschutzschicht herstellen.
In Verkehrsflächen der Belastungsklassen Bk100 bis
Bk1,0, ohne Fertiger bei schwieriger Profilgestaltung oder bei zahlreichen Einbauten.
Baustoffgemisch 0/45.
Umweltrelevante Anforderungen
'Naturhartgestein oder
güteüberwachtes zertifiziertes RC1 Material unbelastet'
Verdichtungsgrad/Verformungsmodul
'DPr Mind. 120 MN/m²'
Einbaudicke
'30-40 cm'
Abgerechnet wird nach Auftragsprofilen.
Menge: 23,000 m3

*Hinweis*
FSS im Gehweg:

**1.5.8 Frostschutzschicht herstellen Gehu.Radw. o.F.*0/45*Abrechng. Auftrag**
StL-Nr. 2381221050069991
Frostschutzschicht herstellen.
In Verkehrsflächen für Geh- und Radwege, ohne
Fertiger.
Baustoffgemisch 0/45.
Umweltrelevante Anforderungen
'Naturhartgestein oder
güteüberwachtes zertifiziertes RC1 Material unbelastet'
Verdichtungsgrad/Verformungsmodul
'DPr Mind. 100 MN/m²'
Einbaudicke
'30-40 cm'
Abgerechnet wird nach Auftragsprofilen.
Menge: 110,000 m3

#### Titel 1.6 Bord, Rinne, Pflaster

*Hinweis*
Allgemeiner Hinweis:

Soweit nicht anderes in den einzelnen Positionen
explizit
ausgeschrieben ist, ist für die Borde, Rinnen und
Pflaster
die Lieferfarbe betongrau anzunehmen.

Die ausschließliche Wahl von nachfolgend aufgeführten
Fabrikate erfolgt auf Grundlage der einheitlichen
Festlegungen der Straßenbaudetails der Stadt Koblenz.

Alle anfallenden Reststücke, Schnittabfälle o.ä. sind
aufzunehmen, abzufahren und einer Verwertung
nach Wahl des AN zuzuführen. Sämtliche hiermit
verbundenen Kosten sind in die einzelnen LV-
Positionen einzukalkulieren.

*Hinweis*
Hochbordsteine:

**1.6.1 Bordsteine aus Beton setzen BSt. HB 150x300, Gerader Stein**
Bordsteine aus Beton setzen.
Bordstein HB 150 x 300.
Bordstein an Rinne.
Gerader Stein.
Rückenstütze
'einschließlich Schalung,
15 cm breit, bis 10 cm unter OK Bordstein'
Fundamentbeton
'20cm stark, aus Beton C20/25, XO'
Menge: 5,000 m

**1.6.2 Bordsteine aus Beton setzen BSt. HB 150x300, R 12-20**
Bordsteine aus Beton setzen.
Bordstein HB 150 x 300.
Bordstein an Rinne.
Bordstein
'als halber Stein, in Radien größer 12 bis
20m'
Rückenstütze
'einschließlich Schalung,
15 cm breit, bis 10 cm unter OK Bordstein'
Fundamentbeton
'20cm stark, aus Beton C20/25, XO'
Menge: 2,000 m

**1.6.3 Fase 2- Stein aus Beton setzen F2-St. 150x200, Gerader Stein**
Fase 2- Stein aus Beton setzen.
Bordstein,Fase 2 150/200
Bordstein
'als halber Stein, in Radien größer 12 bis
20m'
Rückenstütze
'einschließlich Schalung,
15 cm breit, bis 10 cm unter OK Bordstein'
Fundamentbeton
'20cm stark, aus Beton C20/25, XO'
Menge: 2,000 m

**1.6.4 Bewegungsfuge in Borden herstellen**
Bewegungsfuge in Borden herstellen,
alle 6 m im Verlauf der Bordanlage.

In Hochbord 15*30 bis 18*30
oder Rundbord 15*22 bis 18*22

Fugenfüllung = Dehnscheibe aus vernetztem
Polyolefin-Schaumstoff
Dicke 10mm
Stauchhärte 150 - 200 kPa nach DIN EN ISO 3386-1
Druck-Verformung <= 5 % bei Stauchung 25 % in 24 h,
Rohdichte 40 - 60 kg/m3
elastisch, alterungsbeständig, beständig gegen Frost-
und Tausalz.
Dehnscheibe passend für Bordsteinprofil liefern und
fest eingepresst zwischen die Bordsteine einbauen. Bei
Bedarf Schneidarbeiten zur Anpassung an das
Bordsteinprofil vornehmen.

Bewegungsfuge im Fundament mit EPS-Hartschaumplatte,
Dicke 10 mm ausbilden.

Bei Bord mit angrenzender Rinne sind die Dehnungsfugen
von Bord und Rinne an gleicher Stelle anzuordnen.
Menge: 50,000 Stck

**1.6.5 Bordsteine trennen 15/30-15/25*BSt.nassschneiden**
Bordsteine auf Passmaß trennen.
Bordstein aus Beton, ca. 15/30 bis 15/25 cm.
Bordstein trennen durch Nassschneiden.
Bordstein
'= Hochbord- und Fase 2- stein, bzw. dessen
Formstein
quer oder auf Gehrung trennen,
Rückschnitt entsorgen'
Menge: 15,000 St

**1.6.6 Fase 2- Steine aus Beton setzen BSt. HB 150x300*An Rinne**
Fase 2- Steine aus Beton setzen, bauseits gelagert.
Bordstein HB 150 x 300.
Bordstein an Rinne.
Bordstein
'als halber Stein, in Radien größer 12 bis
20m'
Rückenstütze einschließlich Schalung,
15 cm breit, bis 10 cm unter OK Bordstein
Fundamentbeton 20cm stark, aus Beton C20/25, XO
Menge: 20,000 m

**1.6.7 Hochbordsteine aus Beton setzen. BSt. HB 150x300* R12-20**
Hochbordsteine aus Beton setzen, bauseits gelagert.
Bordstein HB 150 x 300.
Bordstein an Rinne.
Bordstein
'als halber Stein, in Radien größer 12 bis
20m'
Rückenstütze einschließlich Schalung,
15 cm breit, bis 10 cm unter OK Bordstein
Fundamentbeton 20cm stark, aus Beton C20/25, XO
Menge: 15,000 m

*Hinweis*
Tiefbordsteine:

**1.6.8 Bordsteine aus Beton setzen BSt. TB 100x250*Gerader Stein**
Bordsteine aus Beton setzen.
Bordstein TB 100 x 250.
Gerader Stein.
Rückenstütze
'einschließlich Schalung,
15 cm breit, bis 10 cm unter OK Bordstein'
Fundamentbeton
'20cm stark, aus Beton C20/25, XO'
Menge: 10,000 m

**1.6.9 Bordsteine trennen 10/30-8/20*BSt.nassschneiden**
Bordsteine auf Passmaß trennen.
Bordstein aus Beton, ca. 10/30 bis 8/20 cm.
Bordstein trennen durch Nassschneiden.
Bordstein
'=  Tiefbordstein
quer oder auf Gehrung trennen,
Rückschnitt entsorgen'
Menge: 25,000 St

**1.6.10 Tiefbordsteine aus Beton setzen BSt. TB 100x250*Gerader Stein**
Tiefbordsteine aus Beton setzen, bauseits gelagert.
Bordstein TB 100 x 250.
Gerader Stein.
Rückenstütze
'einschließlich Schalung,
15 cm breit, bis 10 cm unter OK Bordstein'
Fundamentbeton
'20cm stark, aus Beton C20/25, XO'
Menge: 70,000 m

*Hinweis*
Rinnen:

**1.6.11 Rinne mit Pflast. aus Nst. herst. Bordrinne*St. 100/100/100 Basalt*2-zeilig**
StL-Nr. 2311542615229900
Rinne mit Pflastersteinen aus Naturstein herstellen.
Mehrzeilige Rinne ist mit beidseitigen Schnurkanten
herzustellen.
Bordrinne.
Format für Rastermaß des Pflastersteins = 100/100/100
mm.
Pflasterstein aus Basalt.
Breite 2-zeilig.
Fundament und Rückenstütze
'20cm stark, aus Beton
C20/25, XO'
Fuge
'mit Fertigzementmörtel vergießen. Druckfestigkeit
am Würfel mindestens 25-30 N/mm2, Expositionsklasse
XF4,
Ausbreitmaßklasse F5'
Menge: 10,000 m

**1.6.12 Rinne mit Pflast. aus Nst. herst. Bordrinne*St. 100/100/100 Basalt*1-zeilig**
StL-Nr. 2311542615219900
Rinne mit Pflastersteinen aus Naturstein herstellen.
Mehrzeilige Rinne ist mit beidseitigen Schnurkanten
herzustellen.
Bordrinne.
Format für Rastermaß des Pflastersteins = 100/100/100
mm.
Pflasterstein aus Basalt.
Breite 1-zeilig.
Fundament und Rückenstütze
'20cm stark, aus Beton
C20/25, XO'
Fuge
'mit Fertigzementmörtel vergießen. Druckfestigkeit
am Würfel mindestens 25-30 N/mm2, Expositionsklasse
XF4,
Ausbreitmaßklasse F5'
Menge: 2,000 m

**1.6.13 Rinne mit Pflast. aus Nst. herst. Bordrinne*St. 100/100/100 Basalt*2-zeilig**
Rinne mit Pflastersteinen aus Naturstein herstellen,
bauseits gelagert.
Mehrzeilige Rinne ist mit beidseitigen Schnurkanten
herzustellen.
Bordrinne.
Format für Rastermaß des Pflastersteins = 100/100/100
mm.
Pflasterstein aus Basalt.
Breite 2-zeilig.
Fundament und Rückenstütze 20cm stark, aus Beton
C20/25, XO
Fuge mit Fertigzementmörtel vergießen. Druckfestigkeit
am Würfel mindestens 25-30 N/mm2, Expositionsklasse
XF4,
Ausbreitmaßklasse F5
Menge: 10,000 m

**1.6.14 Rinne mit Pflast. aus Nst. herst. Bordrinne*St. 100/100/100 Basalt*1-zeilig**
Rinne mit Pflastersteinen aus Naturstein herstellen,
bauseits gelagert.
Mehrzeilige Rinne ist mit beidseitigen Schnurkanten
herzustellen.
Bordrinne.
Format für Rastermaß des Pflastersteins = 100/100/100
mm.
Pflasterstein aus Basalt.
Breite 1-zeilig.
Fundament und Rückenstütze 20cm stark, aus Beton
C20/25, XO
Fuge mit Fertigzementmörtel vergießen. Druckfestigkeit
am Würfel mindestens 25-30 N/mm2, Expositionsklasse
XF4,
Ausbreitmaßklasse F5
Menge: 2,000 m

**1.6.15 Rinne mit Pflast. aus Beton herst. Bordrinne*160/240/140, quer o.F., m. Vorsatz.*1-zeilig**
StL-Nr. 2311542112119900
Rinne mit Pflastersteinen aus Beton herstellen. Mehrzeilige Rinne ist mit beidseitigen Schnurkanten herzustellen.
Bordrinne.
Format für Rastermaß des Pflastersteins = 160/240/140
mm. Verlegung quer zur Streifenrichtung.
Ohne Fase, mit Vorsatzbeton.
Breite 1-zeilig.
Fundament und Rückenstütze
'20cm stark, aus Beton
C20/25, XO'
Fuge
'mit Fertigzementmörtel vergießen. Druckfestigkeit
am Würfel mindestens 25-30 N/mm2, Expositionsklasse
XF4,
Ausbreitmaßklasse F5.'
Menge: 7,000 m

*Hinweis*
Hinweise zu Pflasterpositionen

Bettungsmaterial als ungebundenes Bettungsmaterial für
Pflasterbeläge ist grundsätzlich ein filterstabiles
Brechsand-Splittgemisch aus natürlichem Hartgestein,
Körnung je nach Pflaster 0/5, 0/8, oder 0/11mm zu
verwenden. Für das Material sind folgende Anforderungen
nachzuweisen:
- Kornverteilung gem. Tab.4, 5 oder 6, jeweils Zeile 1,
TL Pflaster-StB 06
- Fließkoeffizient Kategorie ECS35
- Anteil gebrochener Oberflächen Kategorie C90/3
- Widerstand gegen Zertrümmerung SZ 18.

Pflasterfugenfüllungen
Als ungebundenes Fugenmaterial ist grundsätzlich eine
filterstabiles Brechsand-Splittgemisch aus natürlichem
Hartgestein der Körnung 0/5mm einzubauen. Es sind
folgende Anforderungen nachzuweisen:
- Kornverteilung gem. Tab. 11, Zeile 1, TL Pflaster StB
06
- Fließkoeffizient Kategorie ECS35
- Anteil gebrochener Oberflächen Kategorie C90/3.
Nach Verlegung des Pflasters sind zunächst die Fugen
bis ca. 75% der Fugenhöhe mit dem v. g. Material zu
füllen.
Danach ist die Fläche abzurütteln. Abschließend ist
grundsätzlich ein besonderer Fugenschluss nach Abs.
2.4, ZTV Pflaster-StB 06 mit Baustoffgemisch 0/2mm
vorzunehmen. Hierfür gelten folgende Anforderungen:
- Fließkoeffizient Kategorie ECS35
- Anteil gebrochener Oberflächen Kategorie C90/3
- Durchgang auf dem Sieb 1 mm mind. 40 bis 70 M.%
Für die Materialien hat der AN vor Verwendung die
Eignungsprüfungen vorzulegen. Die zu verwendenden
Bettungs- und Fugenmaterialien sind aufeinander
abzustimmen. Der Nachweis der Filterstabilität gem.
Abs. 1.5.1.2 der ZTV Pflaster StB 06 ist zu erbringen.

**1.6.16 Plattenbelag aus Beton einbauen 8-10 cm dick*Fugenmört. hydr.**
Plattenbelag mit Platten aus Beton aufbauen.
Platte 8 bis 10 cm dick.
Mit Fugenfüllung aus hydraulisch gebundenem Fu-
genmörtel.
RAL Anthrazit.
Fase nach Unterlagen des AG, mit angeformten Abstandhilfen an den Seitenflächen sowie profilierter Unterseite.
Baustoffgemisch für Bettung und Fugen Kategorie
SZ18/LA20.
Bettung aus Baustoffgemisch 0/8, Anteil an Körnung unter 2 mm max. 30 Massenprozent, E CS35, C 90/3.
Fuge
'aus Brechsand-Splitt-Gemisch 0/5 mm,
in mehreren Arbeitsgängen maschinell unter Wasserzusatz
bis zur standfesten Vollfüllung in Fugen einschlämmen.
Im letzten Arbeitsgang Fugenschluss mit Brechsand 0/2
mm herstellen.'
Menge: 5,000 m2

**1.6.17 Plattenbelag aus Beton einbauen 8-10 cm dick*Fugenmört. hydr.**
Plattenbelag mit Platten aus Beton aufbauen, bauseits
gelagert.
Platte 8 bis 10 cm dick.
Mit Fugenfüllung aus hydraulisch gebundenem Fu-
genmörtel.
RAL Anthrazit.
Fase nach Unterlagen des AG, mit angeformten Abstandhilfen an den Seitenflächen sowie profilierter Unterseite.
Baustoffgemisch für Bettung und Fugen Kategorie
SZ18/LA20.
Bettung aus Baustoffgemisch 0/8, Anteil an Körnung unter 2 mm max. 30 Massenprozent, E CS35, C 90/3.
Fuge
'aus Brechsand-Splitt-Gemisch 0/5 mm,
in mehreren Arbeitsgängen maschinell unter Wasserzusatz
bis zur standfesten Vollfüllung in Fugen einschlämmen.
Im letzten Arbeitsgang Fugenschluss mit Brechsand 0/2
mm herstellen.'
Menge: 105,000 m2

**1.6.18 Pflasterdecke mit Verb.pfl. herst. Rad-/Gehwegflchn. F. AG ang. Abst u*SZ18/LA20 Bett.0/8 30 v. H. n. Unterlagen AG**
StL-Nr. 2311511640941391
Pflasterdecke mit Verbundpflastersteinen mit Vorsatzbeton herstellen. Oberfläche der Pflastersteine, Trassierung der Pflasterdecke und Verlegung der Pflastersteine
in Kurvenbereichen nach Unterlagen des AG.
In Verkehrsflächen für Rad- und Gehwege. Rutschwiderstand SRT-Wert mind. 55.
Format
'Pflastertyp und Hersteller:
nach Straßenbaustandards der Stadt Koblenz
Pflastersystem Duraton,
Oberfläche betonglatt, Farbe grau, Kanten gefast
Stärke 8 cm
Fa. Kann, 56158 Bendorf'
Fase nach Unterlagen des AG, mit angeformten Abstandhilfen an den Seitenflächen sowie profilierter Unterseite.
Baustoffgemisch für Bettung und Fugen Kategorie
SZ18/LA20.
Bettung aus Baustoffgemisch 0/8, Anteil an Körnung unter 2 mm max. 30 Massenprozent, E CS35, C 90/3.
Fuge
'aus Brechsand-Splitt-Gemisch 0/5 mm,
in mehreren Arbeitsgängen maschinell unter Wasserzusatz
bis zur standfesten Vollfüllung in Fugen einschlämmen.
Im letzten Arbeitsgang Fugenschluss mit Brechsand 0/2
mm herstellen.'
Steine im Verband nach Unterlagen des AG verlegen.
Menge: 72,000 m2

**1.6.19 Zulage Läuferreihe herstellen**
Zulage Läuferreihe herstellen

Läuferreihe als Zulage zu Volrpositionen, entlang von
Einfassungen, herstellen
Verbundsteinpflaster "Duraton-Randstein 100/100/80" der
Fa. Kann auf Anordnug des AG einbauen.
Menge: 20,000 m

**1.6.20 Pflasterdecke mit Verb.pfl. herst. Rad-/Gehwegflchn. F. AG ang. Abst u*SZ18/LA20 Bett.0/8 30 v. H. n. Unterlagen AG**
Pflasterdecke mit Verbundpflastersteinen mit Vorsatzbeton herstellen, bausetis gelagert. Oberfläche der
Pflastersteine, Trassierung der Pflasterdecke und
Verlegung der Pflastersteine
in Kurvenbereichen nach Unterlagen des AG.
In Verkehrsflächen für Rad- und Gehwege.
Format Pflastertyp und Hersteller:
nach Straßenbaustandards der Stadt Koblenz
Pflastersystem SF-Steine,
Oberfläche betonglatt, Farbe grau, Kanten gefast
Stärke 8-10cm
Fase nach Unterlagen des AG, mit angeformten Abstandhilfen an den Seitenflächen sowie profilierter Unterseite.
Baustoffgemisch für Bettung und Fugen Kategorie
SZ18/LA20.
Bettung aus Baustoffgemisch 0/8, Anteil an Körnung unter 2 mm max. 30 Massenprozent, E CS35, C 90/3.
Fuge aus Brechsand-Splitt-Gemisch 0/5 mm,
in mehreren Arbeitsgängen maschinell unter Wasserzusatz
bis zur standfesten Vollfüllung in Fugen einschlämmen.
Im letzten Arbeitsgang Fugenschluss mit Brechsand 0/2
mm herstellen.
Steine im Verband nach Unterlagen des AG verlegen.
Menge: 260,000 m2

**1.6.21 Pflasterdecke mit Verb.pfl. herst. Rad-/Gehwegflchn. F. AG ang. Abst u*SZ18/LA20 Bett.0/8 30 v. H. n. Unterlagen AG**
Pflasterdecke mit Verbundpflastersteinen mit Vorsatzbeton herstellen, bausetis gelagert. Oberfläche der
Pflastersteine, Trassierung der Pflasterdecke und
Verlegung der Pflastersteine
in Kurvenbereichen nach Unterlagen des AG.
In Verkehrsflächen für Rad- und Gehwege.
Format Pflastertyp und Hersteller:
nach Straßenbaustandards der Stadt Koblenz
Pflastersystem Duraton,
Oberfläche betonglatt, Farbe grau, Kanten gefast
Stärke 8-10cm
Fase nach Unterlagen des AG, mit angeformten Abstandhilfen an den Seitenflächen sowie profilierter Unterseite.
Baustoffgemisch für Bettung und Fugen Kategorie
SZ18/LA20.
Bettung aus Baustoffgemisch 0/8, Anteil an Körnung unter 2 mm max. 30 Massenprozent, E CS35, C 90/3.
Fuge aus Brechsand-Splitt-Gemisch 0/5 mm,
in mehreren Arbeitsgängen maschinell unter Wasserzusatz
bis zur standfesten Vollfüllung in Fugen einschlämmen.
Im letzten Arbeitsgang Fugenschluss mit Brechsand 0/2
mm herstellen.
Steine im Verband nach Unterlagen des AG verlegen.
Menge: 240,000 m2

**1.6.22 Zulage Bänderung herstellen**
*** Bezugsbeschreibung
Zulage Bänderung herstellen

Bänderung als Zulage zu Pos 01.06.0020/0021, im
Kurvenbereich herstellen
Verbundsteinpflaster "Duraton-Randstein 100/100/80" der
Fa. Kann auf Anordnug des AG einbauen.
Menge: 20,000 m2

**1.6.23 Umpflasterung von Einbauten herst. Beleuchtungsmast**
Umpflasterung von Einbauten befestigten Flächen
herstellen.
Einbauteil  = Pflasterset, mehrteiliges Betonformteil
Umpflasterung  für Beleuchtungsmast
Farbe: betongrau
Größe der Pflastersteine  = 8-10cm
Fundament  aus filterstabilem Brechsand-Splitt-Gemisch
aus Basalt 0-8 mm, Dicke in verdichtetem Zustand: 4
cm.
Fuge  aus Fugenmaterial aus Brechsand-Splitt-Gemisch,
Basalt 0/2 mm, Fugenbreite 5-8 mm.
Fugenfüllung mehrlagig herstellen.
Fugenmaterial in die Fugen einkehren, abrütteln,
anschließend erneut füllen, einschlämmen, und
nochmals abrütteln.
Angrenzendes Pflaster beischneiden, stärke 8-10cm
Menge: 25,000 St

**1.6.24 Umpflasterung von Einbauten herst. Hydrantenkappen**
Umpflasterung von Einbauten befestigten Flächen
herstellen.
Einbauteil  = Pflasterset, mehrteiliges Betonformteil
Umpflasterung  für Hydrantenkappen
Farbe: betongrau
Größe der Pflastersteine  = 8-10cm
Fundament  aus filterstabilem Brechsand-Splitt-Gemisch
aus Basalt 0-8 mm, Dicke in verdichtetem Zustand: 4
cm.
Fuge  aus Fugenmaterial aus Brechsand-Splitt-Gemisch,
Basalt 0/2 mm, Fugenbreite 5-8 mm.
Fugenfüllung mehrlagig herstellen.
Fugenmaterial in die Fugen einkehren, abrütteln,
anschließend erneut füllen, einschlämmen, und
nochmals abrütteln.
Angrenzendes Pflaster beischneiden, stärke 8-10cm
Menge: 1,000 St

**1.6.25 Pflastersteine zuarbeiten aus Beton*Dicke ü. 8-10 cm**
Pflastersteine auf Passmaß trennen und Pflastersteine
an Kanten und Einfassungen oder an Aussparungen und
Einbauten über 1,00 m2 Einzelgröße zuarbeiten, nassschneiden.
Das Zuarbeiten, Nassschneiden der Pflastersteine an Aussparungen und Einbauten bis zu 1,00 m2
Einzelgröße wird gesondert vergütet.
Art = Pflastersteine aus Beton.
Dicke über 8 bis 10 cm.
Menge: 80,000 m

#### Titel 1.7 Beleuchtung

*Hinweis*
Allgemeine Hinweise:
Die Leuchtenmaste, Leuchtenköpfe und Kabel werden
grundsätzlich durch den AG gestellt. Ihre Lieferung ist
nicht Bestandteil dieser Ausschreibung.

Die Demontage sowie die Lieferung und Montage der
Leuchtenköpfe und Leuchtmittel erfolgt ebenfalls durch
den AG.

Sämtliche durch den AG gestellten Materialien sind am
Betriebshof des AG beim Kommunalen Servicebetrieb
Koblenz, Hans-Böckler-Straße 8 abzuholen. Sie sind dort
vom AN selbstständig aufzuladen. Die Abholung oder
Anlieferung kann nur zu üblichen Geschäftszeiten
erfolgen. Eine frühzeitige Abstimmung mit dem
Kommunalen Servicebetrieb ist unbedingt erforderlich.

Sämtlicher Koordinierungs- und Abstimmungsaufwand an
Schnittstellen zu anderen Gewerken sowie zur Abholung
und Anlieferung von Materialien wird nicht gesondert
vergütet und ist in die jeweiligen Leistungspositionen
einzurechnen.

Der AG legt besonderen Wert auf die Beachtung der
einschlägigen Unfallverhütungsvorschriften und
berufsgenossenschaftlichen Vorgaben.

Dies sind insbesondere:
-  BGV A1 - Grundsätze der Prävention
-  BGV A3 - Elektrische Anlagen und Betriebsmittel
-  BGV C22 - Bauarbeiten
-  BG-Bau D55 - Arbeiten in der nähe von elektrischen
  Freileitungen
-  Betriebssicherheitsverordnung

Da die Kabelgräben im Zuge der Straßenbauarbeiten und
nicht vom späteren Fertigniveau aus erstellt werden,
ergeben sich ggf. geringere Aushubtiefen. Die
Beleuchtungskabel sind grundsätzlich ca. 80cm unter dem
späterem Fertigniveau zu verlegen.

Die max. Grabenbreite für Kabelgräben -soweit sie nur
Beleuchtungskabeln dienen- beträgt 40 cm. Aushub und
Füllmaterialal werden mit senkrechten Wänden
abgerechnet.

Bei der Herstellung von Mastfundamenten und der Montage
von Leuchtenmasten sind die Kabel mit einer Überlänge
von jeweils 2,50 m über OK fertiges Straßenniveau für
Zu- und Abgang einzuziehen. Daraus ergibt sich eine
Kabelschlaufe von 5 m Länge über OK Straße.

Abstimmung mit dem Kommunalen Servicebetrieb

Anschrift:
Kommunaler Servicebetrieb Koblenz
Zentraler Betriebshof/Verwaltung
Hans-Böckler-Straße 8
56070 Koblenz

Ansprechpartner:
1.  Herr Karl-Heinz Mayer
  Tel. 0261/129-4314
  mobil 0160/90175989
  karl-heinz.mayer@stadt.koblenz.de
2.  Herr Uwe Bleyell
  Tel. 0261/129-4315
  mobil 0177/3134360
  uwe.bleyell@stadt.koblenz.de

**1.7.1 Mast abbauen**
Mast nach Angabe des AG abbauen. Abbrechen eines Betonfundamentes wird gesondert berechnet.
Stahlmast
Mastdurchmesser ca. 20cm
Nennhoehe bis 5 m.
Mast mit Eingrabtiefe bis 1,50 m.
Mast von Fundament trennen, abbrechen und nach Wahl des
AN verwerten.
Menge: 32,000 St

**1.7.2 Mastfundament abbrechen**
Mastfundament abbrechen;

Fundament freilegen.
Bewehrtes Mastfundament abbrechen
Abbruch ab GOK bis ca. 1,5 m unter Planum.
Abgerechnet wird die feste Masse des abzubrechenden
Materials.
Baugrube nach Abbruch mit geeignetem Bodenmaterial des
AN verfüllen und verdichten.
Abbruchgut trennen und zerkleinern und der Verwertung
nach Wahl des AN zuführen.
Menge: 6,500 m3

*Hinweis*
Hinweis zum Kabelgraben:

**1.7.3 Graben für Leitungen herst.**
Graben für Sickerleitungen, Druckleitungen, Kabel,
Leerrohre oder dgl. herstellen. Straßenaufbruch wird
gesondert vergütet. Abgerechnet wird nach der Länge des
Grabens, gemessen in der Achse.
In gewachsenem Boden. Homogenbereich nach Unterlagen
des AG.
Grabentiefe bis 0,70 m
Breite der Grabensohle 0,40 m
Aushub wird zum Verfüllen nicht verwendet. Verfüllen
des Grabens nach Verlegen der Leitung wird gesondert
vergütet.
Zuordnungswert nach LAGA  bis Z 2.
Zuordnungswert nach EBV  bis BM-F3
Zum Verfüllen nicht verwendeter Aushub nach Wahl des AN
verwerten.
Menge: 130,000 m3

**1.7.4 Zulage zum Kabelgraben herstellen**
Zulage zum Kabelgraben herstellen für vorsichtiges
Arbeiten im Bereich von Wurzeln.
Von Hand oder mit dem Saugbagger.
Auf Anordnung des AG.
Menge: 5,000 m3

**1.7.5 Vorhandenes Kabel desAG Freilegen und Sichern DU bis 3O mm**
Vorhandenes Kabel des AG freilegen und entsprechend den
Vorgaben des Betreibers sichern und wieder verlegen,
einschließlich Sandummantelung. Erdarbeiten werden gesondert berechnet.
Kabeldurchmesser bis 3O mm.
Kabelart: Beleuchtungskabel
Menge: 30,000 m

**1.7.6 Kabel trennen, aufnehmen und entsorgen**
Kabel trennen, aufnehmen und entfernen.
Erdarbeiten werden gesondert berechnet.
Kabelmasse bis 0,5 kg/m.
Kabel geht in Eigentum des AN ueber und wird beseitigt.
Menge: 50,000 m

**1.7.7 Bettung für Beleuchtungskabel herstellen**
Bettung für Beleuchtungskabel herstellen,
Grabenbreite 40 cm, Stärke ca. 20 cm,
in zwei Lagen einbauen.
Material = steinfreier Sand, Körnung 0/2. Kein
Recycling-Material.
Abgerechnet wird der laufende Meter Kabelgraben.
Menge: 65,000 m3

**1.7.8 Baustoff lief.,in Leitungsgr. einb.**
Baustoff liefern und in Leitungsgraben, oberhalb der
Leitungszone einbauen und verdichten.
Baustoff = Körnung 0/32, Lava oder gebrochenes
Basaltmaterial, kein Recyclingmaterial.
Grabentiefe: ca. 0,3-0,50m
Grabenbreite: ca. 0,3-0,50m
Menge: 32,000 m3

**1.7.9 Trassenwarnband einbauen**
Trassenwarnband für Beleuchtungskabel,
aus Kunststoff mit verwitterungsfester Beschriftung,
liefern und im teilverfüllten Graben einbauen.
Menge: 800,000 m

**1.7.10 Kabelschutzrohr einbauen**
Kabelschutzrohr, einschl. fester Rohrverbindung,
liefern und einbauen. Rohröffnungen dicht
verschliessen.
Erschwernisse durch vorhandene Leitungen
werden nicht gesondert berechnet.
Abgerechnet wird nach Länge in der Achse
der Rohrleitung.
Material = PE weich-Rohr Durchmesser 110mm, DIN EN
61386
für schwere Druckbeanspruchung,
flexibel, gewellt, innen glatt, einschl. Bögen;
Verlegeart = Einrohrig;
Verzinkten runden Stahldraht, Durchmesser min. 3 mm,
mit je 2 m Ueberstand als Zugdraht einziehen.
Herstellung der Bettung und Trassenband werden
gesondert vergütet.
Menge: 65,000 m

**1.7.11 Kabel des AG transportieren**
Kabel am Betriebshof des AG eigenständig laden,
transportieren und am Einbauort abladen.
Einfache Wegstrecke ca. 5,0 km,
Kabelmasse bis 1,0 kg/m.
Menge: 1000,000 m

**1.7.12 Kabel des AG verlegen**
Kabel des AG verlegen.
Antransport wird gesondert vergütet.
Auf-, Ab- und Umsetzen der Kabeltrommel und
Erschwernisse durch vorhandene Leitungen werden
nicht gesondert berechnet.
Schwachstromkabel,
Kabelmasse bis 1,0 kg/m.
Kabel in Graben verlegen.
Herstellung der Bettung und Trassenband werden
gesondert vergütet.
Menge: 875,000 m

**1.7.13 Kabel in Schutzrohr einziehen**
Kabel des AG in eingebautes Schutzrohr einziehen.
Antransport wird gesondert vergütet.
Auf-, Ab- und Umsetzen der Kabeltrommel werden
nicht gesondert berechnet.
Schwachstromkabel,
Kabelmasse bis 1,0 kg/m.
Abrechnungslänge wie Schutzrohr
Menge: 65,000 m

**1.7.14 Mastfundament herstellen (gerader Mast)**
Betonrohr-Mastfundament nach Unterlagen des AG
herstellen,
für geraden Mast mit 7,0 m Lichtpunkthöhe,
Aushub durchführen, Handschachtung ist einzurechnen,
Aushubmasse Boden gem.
-LAGA-Zuordnungswert: bis Z2
-EBV-Zuordnungswert: bis BM-F3
entsorgen,
Einbau in der Eifelstraße, Monschauer Straße,
Himmeroder Platz
Betonrohr, Innendurchmesser mind. 30 cm, Länge bis
1,2m,
mit zwei gegenüberliegenden Kabeleinführungsschlitzen,
auf Sauberkeitsschicht aus Beton C12/15 aufsetzen.
Einbauhöhe des Rohres entsprechend fertige UK
Pflasterbettung.
Rohr ca. 20 cm hoch ausbetonieren,
Rohrfuß ca. 20 cm hoch und mind. 10 cm dick mit Beton
C20/25 ummanteln,
Gesamtdurchmesser mind. 60 cm.
Vorhandenes Beleuchtungskabel in Fundament einziehen,
Gesamtlänge Kabelschlaufe 5,0 m über fertige OK,
Arbeitsraum mit geeignetem Boden verfüllen und
verdichten, Kabel einsanden,
Mastfundament in geeigneter Weise abdecken und bis zum
Einbau des Mastes sichern.
Menge: 25,000 Stck

**1.7.15 Leuchtenmast einbauen (gerader Mast)**
Leuchtenmast für Lichtpunkthöhe 7,0 m
in vorh. Rohrfundament einbauen.
gerader Mast, Stahl, verzinkt,
rund, Durchmesser 18 cm,
Lichtpunkthöhe 7,0 m, Erdstück 1,2 m
Gesamtlänge des Mastes 8,2 m
Gewicht ca. 70 kg,

Mast auf dem Betriebshof des AG lagernd,
einfache Wegstrecke ca. 5,0 km,
Mast eigenständig laden, transportieren und abladen.

Mast vor dem Aufladen auf einwandfreien
Zustand der Beschichtung prüfen; evtl. später
festgestellte Beschädigungen gehen zu Lasten des AN.

Mast in vorh. Mastfundament einsetzen,
Kabelenden und ggf. Erdungseinrichtung einziehen,
Mast lotrecht ausrichten, Höhenunterschiede zu anderen
Lichtpunkten ausgleichen und fixieren,
Korrosionsschutzmuffe höhenmäßig angleichen und
einschrumpfen,
Verfüllsand bzw. -kies liefern und einbauen,
oberer Abschluss der Verfüllung aus Beton C20/25,
20cm stark herstellen.
Herstellung der Oberfläche wird gesondert vergütet.
Menge: 25,000 Stck

**1.7.16 Dokumentation**
Anfertigung einer Dokumentation aller neu erstellten
Einrichtungen der Straßenbeleuchtung;
-  Leitungspläne als Strangschema mit
Zielbezeichnungen mit  Dimensions- bzw.Typenangaben.
-  Lageplan aller Leitungen, Leuchtenstandorte,
Verteil-,  Anschluß-  und Abzweigeinrichtungen mit
Dimensionen,  Typenbezeichnungen, techn. Daten,
Hüllrohren,  Verwendungszwecken etc.;
  georeferenziert mit UTM32 Koordinaten
-  im Zuge der Herstellung angetroffene Fremdkabel
sind in  den Lageplan aufzunehmen.
-  Lieferung der Pläne 1-fach als Papierexemplar sowie
digital  als Dateien im pdf-Format und als dwg-Datei
Format 2004  auf CD
Die Dokumentation ist spätestens vier Wochen nach
Abschluss der Baumaßnahmen dem AG zu übergeben. Die
Lieferung ist Voraussetzung für die förmliche Abnahme
und die Auszahlung der Vertragserfüllungsbürgschaft.
Menge: 1,000 Stck
